# Verkehrssicherung BW 107a FR Hof
Angebotsaufforderung (GAEB 90, DA83)
Eröffnung: 28.05.26 09:00
Ende der Zuschlagsfrist: 28.06.26
Währung: EUR
Auftraggeber: Bundesrepublik Deutschland vertreten durch

## Verkehrssicherung
Datum: 12.05.26

### Bereich 01 Verkehrsführung und Verkehrssicherung

#### Abschnitt 01.01 Allgemein

*Hinweis*
Die Verkehrsführungen und Verkehrssicherungsmaßnahmen
sind für den Antrag auf Verkehrsrechtliche Anordnung in
den jeweils aktuell gültigen Gesamtübersichtsplan der
Verkehrsführungen einzuarbeiten und mit dem Antrag
einzureichen.
Die hierfür nötigen Aufwendungen sind in die folgende
Position einzurechnen.
Der gültige Gesamtübersichtsplan wird dem AN für den
Antrag auf VAO zur Verfügung gestellt.

Die folgende Position dient der Erstellung der
Verkehrszeichenpläne für die einzelnen
Verkehrsführungsphasen gemäß Unterlagen des AG als
Vorlage für die Verkehrsbesprechung.
In den Verkehrszeichenplänen sind auch Querschnitte mit
eingetragenen Behelfsfahrstreifen und
Schutzeinrichtungen darzustellen.
Die Pläne sind mindestens drei Wochen vor der
Verkehrsbesprechung in digitaler Form (cdr oder dxf
und pdf Format) dem AG vorzulegen.
Die Ergebnisse der Verkehrsbesprechung sind innerhalb
von zwei Tagen in die Verkehrszeichenpläne
einzuarbeiten und elektronisch an den AG zu liefern.
Eine zusätzliche Vergütung hierfür erfolgt nicht.

**01.01.0010 Ausführungszeichnungen herstellen**
StL-Nr. 21910161099
Ausführungszeichnungen herstellen.
Ausführungszeichnungen für 'sämtliche Verkehrsphasen,
und Anschlusstellensperrungen auf Basis der
Ausschreibungfspläne und beiligenden Regelpläne
herstellen.'
Ausführungszeichnungen 'liefern wie im
-Hinweis Ausführungszeichnungenbeschrieben.'
Menge: 1,000 Psch

*Hinweis*
Die Kosten für die verkehrsrechtlichen Anordnungen in
sonstigen Bereichen sind in die Einheitspreise der
entsprechenden Positionen einzurechnen.
Gebühren und Auslagen werden auf Nachweis ohne jegliche
Zuschläge erstattet.

In die entsprechende Position ist die Erstellung des
Antrags auf verkehrsrechtliche Anordnung inkl. der erf.
Zeichnungen, Berechnungen, Aufstellungen,
Verkehrszeichen- und Signalpläne etc. einzurechnen und
wird nicht gesondert vergütet.

**01.01.0020 Verkehrsrechtliche Anordnung einh. gebührenfrei**
StL-Nr. 22110592001
Verkehrsrechtliche Anordnung für Einrichtung und Be-
trieb der Verkehrssicherung sämtlicher Abschnitte des
Leistungsverzeichnisses nach Unterlagen des AG einholen
und zugehörige Unterlagen erstellen. Erforderliche
Ortsbesichtigungen zur Erstellung der Planunterlagen
durchführen.
Gebührenfrei.
Menge: 1,000 Psch

**01.01.0030 Ortstermine**
Teilnahme an Ortsterminen zur Abstimmung mit dem AG.
In der Regel 1x je Phase.
Menge: 3,000 St

**01.01.0040 Koordinierung zwischen Auftragnehmern und Gewerken**
Koordinierungsaufwand zwischen verschiedenen Gewerken
und verschiedenen Auftragnehmern des AG für die
Abstimmungen hinsichtlich Bauablauf, Bauzeit, Freigabe
von Baufeldern zur Durchführung von Gewerken anderer
Auftragnehmer (z. B. Fahrzeugrückhaltesysteme im
Bankett, alle Gewerke im Deckenbaulos etc.) unter
Vorgabe der in der Baubeschreibung genannten Fristen
der Leistungserbringung und Baufeldzugänglichkeiten.
Die Abstimmung des Bauzeitenplanes mit denen der
verschiedenen AN ist gemäß Baubeschreibung zwingend
erforderlich und in den Einheitspreis dieser Position
einzukalkulieren.
Menge: 1,000 Psch

*Hinweis*
In den folgenden Positionen sind die zusätzlich zu
VOB/C DIN 18329 Ziffer 3.2.2.1 (Nebenleistung 1x
werktäglich) erforderlichen Kontrollfahrten gemäß
Ziffer 7 der ZTV-SA 97 und der Baubeschreibung
ausgeschrieben.

Die Standpunkte der elektronischen Erfassungsgeräte und
die Fahrtrouten sind in einen Plan (mit der Bezeichnung
wie in den Protokollen der Kontrollfahrten)
einzutragen.
Dieser ist den Abrechnungsunterlagen sowohl in
Papierform als auch in digitaler Form beizufügen.
Der AG stellt hierzu eine Planvorlage digital zur
Verfügung.

Bei der Durchführung der Kontrollfahrten sind die in
der Baubeschreibung aufgezeigten Wartungsintervalle
entsprechend der jeweiligen Betriebsform bindend
einzuhalten.
Die Kontrolle ist unmittelbar nach deren Durchführung
zu erfassen und zu dokumentieren.
Arbeits- und Hilfsmittel sind vom AN zu stellen und dem
AG jederzeit zugänglich zu machen.
Die Protokolle sind dem AG in elektronischer Form als
PDF zu übergeben.
Die Kontrollberichte sind dem AG arbeitstäglich
vorzulegen.
Die Abrechnung erfolgt nach Anzahl der nachgewiesenen
Kontrollen.

Alle beschriebenen Leistungen und Materialien sind in
die Einheitspreise der folgenden Positionen
einzurechnen.

**01.01.0050 Kontrolle d. Verkehrss. an Arb.st.*elektron. Gerät**
StL-Nr. 22110590592
Kontrolle der Verkehrssicherung an Arbeitsstellen
einschließlich temporärer Verkehrsschilder,
vorübergehender Markierungen, transportabler Lichtsignalanlagen, baulicher Leitelemente und transportabler
Schutzeinrichtungen gemäß ZTV-SA durchführen. Die Kontrolle ist unmittelbar nach deren Durchführung zu erfassen und zu dokumentieren. Arbeits- und Hilfsmittel
sind vom AN zu stellen und dem AG jederzeit zugänglich
zu machen. Die Kontrolle der Umleitungsstrecke wird gesondert vergütet.
Kontrolle '3 Mal täglich gem. Baubeschreibung'
Kontrolle mit elektronischem Erfassungsgerät nach Un-
terlagen des AG dokumentieren.
Menge: 156,000 d
Zuordnung: 105

**01.01.0060 Wechseln zusätzlicher Kleinbeschilderung**
Wechseln von zusätzlicher (nicht im LV und in den
Plänen enthaltener Positionen) Kleinbeschilderung auf
Anweisung des AG innerhalb von einzelnen
Verkehrsphasen.

Hierzu:
Schild mit Zeichen nach StVO abbauen und durch neues
Schild aus Aluminium mit Zeichen nach StVO auswechseln
Schildgröße bis 1 m2.
Befestigungsmaterial abbauen, entsorgen und neues
Befestigungsmaterial anbringen.
Zeichen aus retroreflektierender Folie, RA 2, Aufbau C,
Blechdicke 3 mm.
Einseitiges Zeichen.
Schild auf Rohrpfosten D= 76 mm montieren. inkl.
Befestigungsmaterial des AN.
Das fachgerechte Lagern und wieder anbringen der
ursprünglichen Beschilderung mit Befestigungsmaterial
des AN ist in diese Position mit einzurechnen und wird
nicht gesondert vergütet.
Menge: 10,000 St

**01.01.0070 Baustelleninfoschild aufb. u. abb.**
Baustelleninformationsbeschilderung gem.
Verkehrszeichenplan und nach Anordnung AG herstellen,
standsicher mind. eine Woche vor der Umleitung
aufstellen sowie abbauen.
Durchführung der vorübergehenden Sicherungsmaßnahmen
gehören zum Leistungsumfang.

Baustelleninformationsschild einschl.
Aufstellvorrichtung nach Unterlagen des AG anfertigen
und beschriften, zur Baustelle anfahren.

Notwendige Erdarbeiten ausführen, Fundamente
herstellen. Statischen Nachweis erbringen.
Fundament abbrechen, Abbruchgut einer Entsorgung nach
Wahl des AN zuführen.
Benutzte Fläche entsprechend dem ursprünglichen Zustand
herrichten.

Abmessungen und Beschriftung nach Vorgabe Anlage.
Vor Herstellung ist dem AG der Beschriftungsplan zur
Freigabe vorzulegen.

Baustelleninformationsschild und Aufstellvorrichtung
nach dem Abbau einer Entsorgung nach Wahl des AN
zuführen.
Menge: 2,000 St

**01.01.0080 Baustelleninfoschild vorhalten**
Baustelleninfoschild wie in Vorposition beschrieben,
vorhalten, warten, instand setzen und betreiben.
Beschädigte Teile müssen ausgetauscht werden und werden
nicht extra vergütet.
Menge: 312,000 Std

**01.01.0090 Verk.sich. kürzerer Dauer durchf.*stat. Arbeitsst.*bei Dunkelheit Anordnung n. Unt.**
StL-Nr. 22110513590109210
Verkehrssicherung an Arbeitsstellen von kürzerer Dauer
betriebsfertig aufbauen, vorhalten, warten, instand
setzen, betreiben und abbauen. Vorübergehende Verkehrssicherungsmaßnahmen durchführen.
Nach RSA, Regelplan 'DIV/1r'
Für stationäre Arbeitsstelle.
Gesamtdauer der Verkehrsführung 'bis 10h'
Bei Dunkelheit.
Verkehrsrechtliche Anordnung nach Unterlagen des AG
einholen und zugehörige Unterlagen erstellen. Erforderliche Ortsbesichtigungen zur Erstellung der Planunterlagen für die verkehrsrechtliche Anordnung durchführen.
Menge: 5,000 St
Zuordnung: 105

**01.01.0100 Verk.sich. kürzerer Dauer durchf.*stat. Arbeitsst.*bei Dunkelheit Anordnung n. Unt.**
StL-Nr. 22110513590109210
Verkehrssicherung an Arbeitsstellen von kürzerer Dauer
betriebsfertig aufbauen, vorhalten, warten, instand
setzen, betreiben und abbauen. Vorübergehende Verkehrssicherungsmaßnahmen durchführen.
Nach RSA, Regelplan 'DIV/1l'
Für stationäre Arbeitsstelle.
Gesamtdauer der Verkehrsführung 'bis 10h'
Bei Dunkelheit.
Verkehrsrechtliche Anordnung nach Unterlagen des AG
einholen und zugehörige Unterlagen erstellen. Erforderliche Ortsbesichtigungen zur Erstellung der Planunterlagen für die verkehrsrechtliche Anordnung durchführen.
Menge: 5,000 St
Zuordnung: 105

**01.01.0110 Verkehrssich. läng. Dauer aufbauen Arbeitsstelle*VZ-Plan des AG**
StL-Nr. 22110510511009000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrszeichenplan des AG.
Für Verkehrsführungsphase 'Verkehrsführung halbseitige
Sperrung (A93 BW102a VF GVS Detail 2)

Durchführung der vorübergehenden Sicherungsmaßnahmen
gehören zum Leistungsumfang.

Einrichtung entsprechend Zeiten nach Unterlagen des
AG.'
Menge: 1,000 Psch

**01.01.0120 Verkehrssich. läng. Dauer vorhalten wie Vorposition**
StL-Nr. 22110511019
Verkehrssicherung längerer Dauer vorhalten, warten, instand setzen und betreiben. Vorübergehende Verkehrssicherungsmaßnahmen durchführen. Die Kontrolle der Verkehrssicherung wird gesondert vergütet.
Verkehrssicherung wie in Vorposition beschrieben.
Für Verkehrsführungsphase 'Verkehrsführung halbseitige
Sperrung (A93 BW102a VF GVS Detail 2)'
Menge: 134,000 d
Zuordnung: 105

**01.01.0130 Verkehrssicherung umbauen*außer/in Kraft s.**
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen 'Verkehrsführung halbseitige Sperrung (A93
BW102a VF GVS Detail 2) auf andere Widerlagerseite'
Vorhandene Verkehrsschilder nach Unterlagen des AG außer Kraft und wieder in Kraft setzen.
Menge: 4,000 St

**01.01.0140 Verkehrssich. läng. Dauer abbauen VZ-Plan des AG**
StL-Nr. 2211051201009
Verkehrssicherung an Arbeitsstellen längerer Dauer abbauen. Vorübergehende Verkehrssicherungsmaßnahmen
durchführen. Vorübergehende Markierung entfernen,
transportable Lichtsignalanlage, bauliches Leitelement,
mobile Stauwarnanlage, LED-Anzeigetafel und transportable Schutzeinrichtung abbauen werden gesondert
vergütet.
Nach Verkehrszeichenplan des AG.
Für Verkehrsführungsphase 'Verkehrsführung halbseitige
Sperrung (A93 BW102a VF GVS Detail 2)'
Menge: 1,000 Psch
Zuordnung: 105

#### Abschnitt 01.02 Vor- und Nachphase

**01.02.0010 Verkehrssich. läng. Dauer aufbauen Arbeitsstelle*VZ-Plan des AG**
StL-Nr. 22110510511009000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrszeichenplan des AG.
Für Verkehrsführungsphase 'Verkehrsführung 2s+2s (VZP
1)
Für das Öfnnen der Mittelstreifenüberfahrt.
Inklusive Sicherungsfahrzeuge, fahrbahre Ansperrtafeln
und LED-Vorwarnanzeiger gem. Verkehrszeichenplan.

Durchführung der vorübergehenden Sicherungsmaßnahmen
gehören zum Leistungsumfang.

Einrichtung entsprechend Zeiten nach Unterlagen des
AG.'
Menge: 1,000 Psch

**01.02.0020 Verkehrssich. läng. Dauer vorhalten wie Vorposition**
StL-Nr. 22110511019
Verkehrssicherung längerer Dauer vorhalten, warten, instand setzen und betreiben. Vorübergehende Verkehrssicherungsmaßnahmen durchführen. Die Kontrolle der Verkehrssicherung wird gesondert vergütet.
Verkehrssicherung wie in Vorposition beschrieben.
Für Verkehrsführungsphase 'Verkehrsführung 2s+2s (VZP
1)'
Menge: 14,000 d
Zuordnung: 105

**01.02.0030 Verkehrssich. läng. Dauer abbauen VZ-Plan des AG**
StL-Nr. 2211051201009
Verkehrssicherung an Arbeitsstellen längerer Dauer abbauen. Vorübergehende Verkehrssicherungsmaßnahmen
durchführen. Vorübergehende Markierung entfernen,
transportable Lichtsignalanlage, bauliches Leitelement,
mobile Stauwarnanlage, LED-Anzeigetafel und transportable Schutzeinrichtung abbauen werden gesondert
vergütet.
Nach Verkehrszeichenplan des AG.
Für Verkehrsführungsphase 'Verkehrsführung 2s+2s (VZP
1)'
Menge: 1,000 Psch
Zuordnung: 105

**01.02.0040 Verkehrssich. läng. Dauer aufbauen Arbeitsstelle*VZ-Plan des AG**
StL-Nr. 22110510511009000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrszeichenplan des AG.
Für Verkehrsführungsphase 'Verkehrsführung 2s+2s (VZP
1)
Für das Schließen der Mittelstreifenüberfahrt.
Inklusive Sicherungsfahrzeuge, fahrbahre Ansperrtafeln
und LED-Vorwarnanzeiger gem. Verkehrszeichenplan.

Durchführung der vorübergehenden Sicherungsmaßnahmen
gehören zum Leistungsumfang.

Einrichtung entsprechend Zeiten nach Unterlagen des
AG.'
Menge: 1,000 Psch

**01.02.0050 Verkehrssich. läng. Dauer vorhalten wie Vorposition**
StL-Nr. 22110511019
Verkehrssicherung längerer Dauer vorhalten, warten, instand setzen und betreiben. Vorübergehende Verkehrssicherungsmaßnahmen durchführen. Die Kontrolle der Verkehrssicherung wird gesondert vergütet.
Verkehrssicherung wie in Vorposition beschrieben.
Für Verkehrsführungsphase 'Verkehrsführung 2s+2s (VZP
1)'
Menge: 16,000 d
Zuordnung: 105

**01.02.0060 Verkehrssich. läng. Dauer abbauen VZ-Plan des AG**
StL-Nr. 2211051201009
Verkehrssicherung an Arbeitsstellen längerer Dauer abbauen. Vorübergehende Verkehrssicherungsmaßnahmen
durchführen. Vorübergehende Markierung entfernen,
transportable Lichtsignalanlage, bauliches Leitelement,
mobile Stauwarnanlage, LED-Anzeigetafel und transportable Schutzeinrichtung abbauen werden gesondert
vergütet.
Nach Verkehrszeichenplan des AG.
Für Verkehrsführungsphase 'Verkehrsführung 2s+2s (VZP
1)'
Menge: 1,000 Psch
Zuordnung: 105

#### Abschnitt 01.03 Verkehrsführungsphase 1: 3s+1

**01.03.0010 Verkehrssich. läng. Dauer aufbauen Arbeitsstelle*VZ-Plan des AG**
StL-Nr. 22110510511009000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrszeichenplan des AG.
Für Verkehrsführungsphase 'Verkehrsführung 3s+1 (VZP 2)
Durchführung der vorübergehenden Sicherungsmaßnahmen
gehören zum Leistungsumfang.

Einrichtung entsprechend Zeiten nach Unterlagen des
AG.'
Menge: 1,000 Psch

**01.03.0020 Verkehrssich. läng. Dauer vorhalten wie Vorposition**
StL-Nr. 22110511019
Verkehrssicherung längerer Dauer vorhalten, warten, instand setzen und betreiben. Vorübergehende Verkehrssicherungsmaßnahmen durchführen. Die Kontrolle der Verkehrssicherung wird gesondert vergütet.
Verkehrssicherung wie in Vorposition beschrieben.
Für Verkehrsführungsphase 'Verkehrsführung 3s+1 (VZP
2)'
Menge: 56,000 d
Zuordnung: 105

**01.03.0030 Verkehrssich. läng. Dauer abbauen VZ-Plan des AG**
StL-Nr. 2211051201009
Verkehrssicherung an Arbeitsstellen längerer Dauer abbauen. Vorübergehende Verkehrssicherungsmaßnahmen
durchführen. Vorübergehende Markierung entfernen,
transportable Lichtsignalanlage, bauliches Leitelement,
mobile Stauwarnanlage, LED-Anzeigetafel und transportable Schutzeinrichtung abbauen werden gesondert
vergütet.
Nach Verkehrszeichenplan des AG.
Für Verkehrsführungsphase 'Verkehrsführung 3s+1 (VZP
2)'
Menge: 1,000 Psch
Zuordnung: 105

**01.03.0040 Verkehrssich. läng. Dauer aufbauen Arbeitsstelle*VZ-Plan des AG**
StL-Nr. 22110510511009000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrszeichenplan des AG.
Für Verkehrsführungsphase 'Verkehrsführung Vollsperrung
(A93 BW102a VF GVS + A93 BW102a VF GVS Detail Sperrung)

Durchführung der vorübergehenden Sicherungsmaßnahmen
gehören zum Leistungsumfang.

Einrichtung entsprechend Zeiten nach Unterlagen des
AG.'
Menge: 1,000 Psch

**01.03.0050 Verkehrssich. läng. Dauer vorhalten wie Vorposition**
StL-Nr. 22110511019
Verkehrssicherung längerer Dauer vorhalten, warten, instand setzen und betreiben. Vorübergehende Verkehrssicherungsmaßnahmen durchführen. Die Kontrolle der Verkehrssicherung wird gesondert vergütet.
Verkehrssicherung wie in Vorposition beschrieben.
Für Verkehrsführungsphase 'Verkehrsführung Vollsperrung
(A93 BW102a VF GVS + A93 BW102a VF GVS Detail
Sperrung)'
Menge: 8,000 d
Zuordnung: 105

**01.03.0060 Verkehrssich. läng. Dauer abbauen VZ-Plan des AG**
StL-Nr. 2211051201009
Verkehrssicherung an Arbeitsstellen längerer Dauer abbauen. Vorübergehende Verkehrssicherungsmaßnahmen
durchführen. Vorübergehende Markierung entfernen,
transportable Lichtsignalanlage, bauliches Leitelement,
mobile Stauwarnanlage, LED-Anzeigetafel und transportable Schutzeinrichtung abbauen werden gesondert
vergütet.
Nach Verkehrszeichenplan des AG.
Für Verkehrsführungsphase 'Verkehrsführung Vollsperrung
(A93 BW102a VF GVS + A93 BW102a VF GVS Detail
Sperrung)'
Menge: 1,000 Psch
Zuordnung: 105

*Hinweis*
Hinweise zu den folgenden Positionen der transportablen
Schutzeinrichtung:

Für das Aufbauen, Vorhalten, Instand halten und Abbauen
von Richtungsfahrbahnabtrennungen und zur Sicherung von
Baustellen mit transportablen Schutzeinrichtungen des
AN gilt folgendes:

- Einschl. Anbindung an vorhandene Schutzplanken,
Liefern
  und Verlegen nach Angaben des AG.
- Längsaufstellung der Schutzwand auf der gesperrten
  Fahrspur und sonstigen in den Verkehrszeichenplänen
  dargestellten VKF.
- Nach Beendigung der Baumaßnahme wieder abbauen und
  abtransportieren.
- Die Aufstellfläche ist nach dem Rückbau zu reinigen
inkl.
  Entsorgung des Kehrgutes nach Wahl des AN.
- Die Schutzwände bleiben im Eigentum des AN.
- Schutzwände für die gesamte Bauzeit vorhalten und
  instand halten.
- Beschädigte Teile müssen ausgetauscht werden und
gehen
  zu Lasten des AN.

Die Schutzwände müssen folgende Bedingungen erfüllen:

Einsatzbereich A der ZTV-SA
- Aufhaltestufe gemäß DIN EN 1317-2: H1;
- Wirkungsbereich gemäß DIN EN 1317-2: W5;

Einsatzbereich B der ZTV-SA
- Aufhaltestufe gemäß DIN EN 1317-2: T3;
- Wirkungsbereich gemäß DIN EN 1317-2: W2;

Einsatzbereich D der ZTV-SA
- Aufhaltestufe gemäß DIN EN 1317-2: T1;
- Wirkungsbereich gemäß DIN EN 1317-2: W3;

Einsatzbereich E der ZTV-SA
- Aufhaltestufe gemäß DIN EN 1317-2: T3;
- Wirkungsbereich gemäß DIN EN 1317-2: W4;

Schutzwand nach DIN EN 1317-2, RSA 21, ZTV-SA und den
technischen Lieferbedingungen;
System BAST-geprüft und zugelassen;
Funktionsfähig, gereinigt und ohne erkennbare
Beschädigungen;
Aufbau und Systemlänge gemäß dem jeweiligen
Anprallversuch des Systems gemäß DIN EN 1317-2
Zugfeste Verbindung miteinander bzw. mit der
bestehenden Schutzplanke (Übergangsstücke sind
einzurechnen);
Durchgehende gelbe Randmarkierung in Fußbereich;
Gelbe retroreflektierende Elemente im Sockel und im
oberen Seitenwandbereich gemäß ZTV-SA;
alle erforderlichen Verbindungselemente
(Dreh-Kipp-Elemente, Schiebeelemente, Absenkungen) sind
in den Einheitspreis einzurechnen;
leichtes Lösen von Einzelelementen für
Reparaturarbeiten;
Auflagerfläche linienförmig;
Kippelemente alle 250 m.

In den Regelzeichnungen nicht dargestellte Leistungen
werden gesondert vergütet.

Die geforderten Bieterangaben zu den transportablen
Schutzeinrichtungen sind im Bieterangabenverzeichnis
zwingend auszufüllen.

ACHTUNG:
Es wird hier nochmals darauf hingewiesen, dass nur
Schutzwände mit gültiger BAST-Prüfung und -Zulassung
eingesetzt werden dürfen.
Schutzwände ohne diese werden nicht vergütet und sind
unverzüglich auf Kosten des AN auszutauschen.

**01.03.0070 Transp.Schutzeinrichtung aufbauen Arb.st./ank.Verk.*Aufhaltest. H1 Wirkungsber.maxW5**
StL-Nr. 221105605145099
Transportable Schutzeinrichtung einschl. systembedingter Formstücke (Dilatationsstöße, Passstücke, Kipplängenbegrenzungselemente) aufbauen und abbauen. Vorhalten, Kontrolle, Wartung und Instandsetzung werden gesondert vergütet. Vorübergehende Verkehrssicherungsmaßnahmen durchführen. Anfangs- und Endkonstruktionen
und Adapter werden gesondert vergütet. 70 v. H. des
Preises werden nach Aufbau, der Rest nach Abbau
vergütet.
Einsatzbereich A, zwischen Arbeitsstelle und ankommendem Verkehr.
Aufhaltestufe mind. H 1.
Wirkungsbereich max. W 5 (W max. 1,70 m).
Aufstellung 'unverankert und belagsschonend'
Menge: 265,000 m
Zuordnung: 105

**01.03.0080 Transport. Schutzeinr. vorhalten**
StL-Nr. 22110561099
Transportable Schutzeinrichtung vorhalten, warten und
instand setzen. Vorübergehende Verkehrssicherungsmaßnahmen durchführen. Die Kontrolle wird gesondert
vergütet.
Transportable Schutzeinrichtung der OZ 'TSE H1/W5 '
Menge: 14840,000 md
Zuordnung: 105

**01.03.0090 Temporären Anpralldämpfer aufbauen**
StL-Nr. 22110566099
Temporären Anpralldämpfer aufbauen und abbauen. Aufstellung auf vorhandener befestigter Fläche nach Unterlagen des AG. Vorhalten, Kontrolle, Wartung und In-
standsetzung werden gesondert vergütet. Vorübergehende
Verkehrssicherungsmaßnahmen durchführen. 70 v. H. des
Preises werden nach Aufbau, der Rest nach Abbau
vergütet.
Temporärer Anpralldämpfer an OZ 'Transp.
Schutzeinrichtung  aufbauen (H1/W5)'
Menge: 1,000 St
Zuordnung: 105

**01.03.0100 Temporären Anpralldämpfer vorhalten**
StL-Nr. 22110566599
Temporären Anpralldämpfer vorhalten, warten und instand
setzen. Vorübergehende Verkehrssicherungsmaßnahmen
durchführen. Die Kontrolle wird gesondert vergütet.
Temporärer Anpralldämpfer der OZ 'Anpralldämpfer
aufbauen (H1/W5)'
Menge: 56,000 Std
Zuordnung: 105

**01.03.0110 AEK f. transp. Schutzeinr. aufb.**
StL-Nr. 22110562590
Anfangs-/Endkonstruktion (AEK) für transportable
Schutzeinrichtung aufbauen und abbauen. Vorhalten, Kontrolle, Wartung und Instandsetzung werden gesondert
vergütet. Vorübergehende Verkehrssicherungsmaßnahmen
durchführen. 70 v. H. des Preises werden nach Aufbau,
der Rest nach Abbau vergütet.
AEK an OZ 'Transp. Schutzeinrichtung  aufbauen (H1/W5)'
Menge: 2,000 St

**01.03.0120 AEK vorhalten**
StL-Nr. 22110563099
Anfangs-/Endkonstruktion (AEK) für transportable
Schutzeinrichtung vorhalten, warten und instand setzen.
Vorübergehende Verkehrssicherungsmaßnahmen durchführen.
Die Kontrolle wird gesondert vergütet.
AEK der OZ 'AEK f. transp. Schutzeinr. aufb. (H1/W5)'
Menge: 112,000 Std

**01.03.0130 Transp.Schutzeinrichtung aufbauen Arb.st./ank.Verk.*Aufhaltest. T3 Wirkungsber.maxW2**
StL-Nr. 221105605132999
Transportable Schutzeinrichtung einschl. systembedingter Formstücke (Dilatationsstöße, Passstücke, Kipplängenbegrenzungselemente) aufbauen und abbauen. Vorhalten, Kontrolle, Wartung und Instandsetzung werden gesondert vergütet. Vorübergehende Verkehrssicherungsmaßnahmen durchführen. Anfangs- und Endkonstruktionen
und Adapter werden gesondert vergütet. 70 v. H. des
Preises werden nach Aufbau, der Rest nach Abbau
vergütet.
Einsatzbereich A, zwischen Arbeitsstelle und ankommendem Verkehr.
Aufhaltestufe mind. T 3.
Wirkungsbereich max. W 2 (W max. 0,80 m).
Maximale Baubreite '0,32 m'
Aufstellung 'unverankert und belagsschonend'
Menge: 675,000 m
Zuordnung: 105

**01.03.0140 Transport. Schutzeinr. vorhalten**
StL-Nr. 22110561099
Transportable Schutzeinrichtung vorhalten, warten und
instand setzen. Vorübergehende Verkehrssicherungsmaßnahmen durchführen. Die Kontrolle wird gesondert
vergütet.
Transportable Schutzeinrichtung der OZ 'TSE T3/W2 '
Menge: 37800,000 md
Zuordnung: 105

**01.03.0150 Temporären Anpralldämpfer aufbauen**
StL-Nr. 22110566099
Temporären Anpralldämpfer aufbauen und abbauen. Aufstellung auf vorhandener befestigter Fläche nach Unterlagen des AG. Vorhalten, Kontrolle, Wartung und In-
standsetzung werden gesondert vergütet. Vorübergehende
Verkehrssicherungsmaßnahmen durchführen. 70 v. H. des
Preises werden nach Aufbau, der Rest nach Abbau
vergütet.
Temporärer Anpralldämpfer an OZ 'Transp.
Schutzeinrichtung  aufbauen (T3/W2)'
Menge: 1,000 St
Zuordnung: 105

**01.03.0160 Temporären Anpralldämpfer vorhalten**
StL-Nr. 22110566599
Temporären Anpralldämpfer vorhalten, warten und instand
setzen. Vorübergehende Verkehrssicherungsmaßnahmen
durchführen. Die Kontrolle wird gesondert vergütet.
Temporärer Anpralldämpfer der OZ 'Anpralldämpfer
aufbauen (T3/W2)'
Menge: 56,000 Std
Zuordnung: 105

**01.03.0170 AEK f. transp. Schutzeinr. aufb.**
StL-Nr. 22110562590
Anfangs-/Endkonstruktion (AEK) für transportable
Schutzeinrichtung aufbauen und abbauen. Vorhalten, Kontrolle, Wartung und Instandsetzung werden gesondert
vergütet. Vorübergehende Verkehrssicherungsmaßnahmen
durchführen. 70 v. H. des Preises werden nach Aufbau,
der Rest nach Abbau vergütet.
AEK an OZ 'Transp. Schutzeinrichtung  aufbauen (T3/W2)'
Menge: 2,000 St

**01.03.0180 AEK vorhalten**
StL-Nr. 22110563099
Anfangs-/Endkonstruktion (AEK) für transportable
Schutzeinrichtung vorhalten, warten und instand setzen.
Vorübergehende Verkehrssicherungsmaßnahmen durchführen.
Die Kontrolle wird gesondert vergütet.
AEK der OZ 'AEK f. transp. Schutzeinr. aufb. (T3/W2)'
Menge: 112,000 Std

**01.03.0190 Adapter an vorh. FRS aufb. (Zul.)**
StL-Nr. 2211056409909
Adapter als mechanische kraftschlüssige Verbindung für
transportable Schutzeinrichtungen an vorhandenes Fahrzeug-Rückhaltesystem (FRS) aufbauen und abbauen.
Vergütet wird der Mehraufwand gegenüber der angegebenen
Position als Zulage. Vorhalten, Kontrolle, Wartung und
Instandsetzung werden gesondert vergütet. Vorübergehende Verkehrssicherungsmaßnahmen durchführen. 70 v.H. des
Preises werden nach Aufbau, der Rest nach Abbau
vergütet.
Adapter von transportabler Schutzeinrichtung der OZ '
TSE T3/W2 '
Adapter an 'TSE H1/W5 '
Zulage zu OZ 'TSET3/W2 '
Menge: 1,000 St
Zuordnung: 105

**01.03.0200 Adapter vorhalten**
StL-Nr. 22110564599
Adapter als mechanische kraftschlüssige Verbindung für
transportable Schutzeinrichtungen vorhalten, warten und
instand setzen. Vorübergehende Verkehrssicherungsmaßnahmen durchführen. Die Kontrolle wird gesondert
vergütet.
Adapter der OZ 'TSE T3/W2 und H1/W5 '
Menge: 56,000 Std
Zuordnung: 105

**01.03.0210 Bauliches Leitelement aufb. u. abb. Leitschwelle*Leitb. RA2 Ab.5 m Leite.+Bef. entf.**
StL-Nr. 2211054351101
Bauliches Leitelement aufbauen und abbauen. Vorhalten,
Kontrolle, Wartung und Instandsetzung werden gesondert
vergütet. Vorübergehende Sicherungsmaßnahmen durchführen. 70 v.H. des Preises werden nach Aufbau, der Rest
nach Abbau vergütet.
Leitelement = Leitschwelle.
Mit kleiner Leitbake, retroreflektierende Folie Klasse
RA2, Abstand 5,00 m.
Leitelement und Befestigung rückstandsfrei und deckenschonend entfernen und nach Wahl des AN verwerten.
Menge: 30,000 m
Zuordnung: 105

**01.03.0220 Bauliches Leitelement vorhalten wie Vorposition**
StL-Nr. 22110544001
Bauliches Leitelement vorhalten, warten und instandsetzen. Vorübergehende Verkehrssicherungsmaßnahmen
durchführen. Die Kontrolle wird gesondert vergütet.
Bauliches Leitelement wie in Vorposition beschrieben.
Menge: 1680,000 md
Zuordnung: 105

*Hinweis*
In den folgenden Positionen für die vorübergehende
Gelbmarkierung mit erhöhter Nachtsichtbarkeit bei Nässe
sind folgende Leistungen sind in den Einheitspreis
einzukalkulieren:
- loser Schmutz von zu markierender Fläche beseitigen,
  inkl. Entsorgung nach Wahl des AN,
- Vormarkierung,
- bei Bedarf eine Nachmarkierung,
- Markierung nach Auflösung der Verkehrsführung
  deckenschonend entfernen.
  Es wird ausdrücklich darauf hingewiesen, dass eine
  Entfernung durch Wasserfräsen oder mechanisches
  Feinfräsen nicht gestattet wird.
  Evtl. zusätzlich erforderliche Methoden für ein
erschwertes
  Demarkieren.
- Asphaltflächen nach entfernen der Markierung säubern.
- Beseitigtes Material aufnehmen, in geeigneten
Behältern
  des AN lagern, auf eine vom AN zu benennende
geeignete
  und genehmigte Deponie fördern und abladen.
  Deponiekosten trägt der AN.

Mehrkosten für den Bau unter Betriebsform 4 (Arbeiten
an 24 Stunden des Tages) sowie an Sonn- und Feiertagen
sind einzurechnen.

**01.03.0230 Längsmarkierung Typ II herstellen durchg.Fstr.begr.*Breite 0,15 m Folie P 7 Markierung entf.**
StL-Nr. 22110533222493901
Längsmarkierung Typ II einschl. evtl. Sperrflächenumrandung als vorübergehende Markierung herstellen, warten und instand setzen. Vormarkieren. Vorübergehende
Verkehrssicherungsmaßnahmen durchführen. Abgerechnet
wird der markierte Strich, bei Doppelstrichen zwei
Striche.
Durchgehend als Fahrstreifenbegrenzung.
Strichbreite = 0,15 m.
Markierungssystem aus Folie.
Schichtdicke 'profiliertes System'
Verkehrsklasse = P 7.
Markierung auf 'Asphaltschich oder Beton'
Markierung entfernen. Abfall aufnehmen und nach Wahl
des AN verwerten.
Menge: 6190,000 m
Zuordnung: 105

**01.03.0240 Längsmarkierung Typ II herstellen Str/L 2zu1 Leitl.*Breite 0,15 m Folie P 7 Markierung entf.**
StL-Nr. 22110533262493901
Längsmarkierung Typ II einschl. evtl. Sperrflächenumrandung als vorübergehende Markierung herstellen, warten und instand setzen. Vormarkieren. Vorübergehende
Verkehrssicherungsmaßnahmen durchführen. Abgerechnet
wird der markierte Strich, bei Doppelstrichen zwei
Striche.
Unterbrochen; Verhältnis Strich/Lücke 2 zu 1 als Leitlinie.
Strichbreite = 0,15 m.
Markierungssystem aus Folie.
Schichtdicke 'profiliertes System'
Verkehrsklasse = P 7.
Markierung auf 'Asphaltschich oder Beton'
Markierung entfernen. Abfall aufnehmen und nach Wahl
des AN verwerten.
Menge: 800,000 m
Zuordnung: 105

#### Abschnitt 01.04 Verkehrsführungsphase 2: 3s+1

**01.04.0010 Verkehrssich. läng. Dauer aufbauen Arbeitsstelle*VZ-Plan des AG**
StL-Nr. 22110510511009000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrszeichenplan des AG.
Für Verkehrsführungsphase 'Verkehrsführung 3s+1 (VZP 3)
Durchführung der vorübergehenden Sicherungsmaßnahmen
gehören zum Leistungsumfang.

Einrichtung entsprechend Zeiten nach Unterlagen des
AG.'
Menge: 1,000 Psch

**01.04.0020 Verkehrssich. läng. Dauer vorhalten wie Vorposition**
StL-Nr. 22110511019
Verkehrssicherung längerer Dauer vorhalten, warten, instand setzen und betreiben. Vorübergehende Verkehrssicherungsmaßnahmen durchführen. Die Kontrolle der Verkehrssicherung wird gesondert vergütet.
Verkehrssicherung wie in Vorposition beschrieben.
Für Verkehrsführungsphase 'Verkehrsführung 3s+1 (VZP
3)'
Menge: 67,000 d
Zuordnung: 105

**01.04.0030 Verkehrssich. läng. Dauer abbauen VZ-Plan des AG**
StL-Nr. 2211051201009
Verkehrssicherung an Arbeitsstellen längerer Dauer abbauen. Vorübergehende Verkehrssicherungsmaßnahmen
durchführen. Vorübergehende Markierung entfernen,
transportable Lichtsignalanlage, bauliches Leitelement,
mobile Stauwarnanlage, LED-Anzeigetafel und transportable Schutzeinrichtung abbauen werden gesondert
vergütet.
Nach Verkehrszeichenplan des AG.
Für Verkehrsführungsphase 'Verkehrsführung 3s+1 (VZP
3)'
Menge: 1,000 Psch
Zuordnung: 105

**01.04.0040 Verkehrssich. läng. Dauer aufbauen Arbeitsstelle*VZ-Plan des AG**
StL-Nr. 22110510511009000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrszeichenplan des AG.
Für Verkehrsführungsphase 'Verkehrsführung Vollsperrung
(A93 BW102a VF GVS + A93 BW102a VF GVS Detail Sperrung)

Durchführung der vorübergehenden Sicherungsmaßnahmen
gehören zum Leistungsumfang.

Einrichtung entsprechend Zeiten nach Unterlagen des
AG.'
Menge: 1,000 Psch

**01.04.0050 Verkehrssich. läng. Dauer vorhalten wie Vorposition**
StL-Nr. 22110511019
Verkehrssicherung längerer Dauer vorhalten, warten, instand setzen und betreiben. Vorübergehende Verkehrssicherungsmaßnahmen durchführen. Die Kontrolle der Verkehrssicherung wird gesondert vergütet.
Verkehrssicherung wie in Vorposition beschrieben.
Für Verkehrsführungsphase 'Verkehrsführung Vollsperrung
(A93 BW102a VF GVS + A93 BW102a VF GVS Detail
Sperrung)'
Menge: 8,000 d
Zuordnung: 105

**01.04.0060 Verkehrssich. läng. Dauer abbauen VZ-Plan des AG**
StL-Nr. 2211051201009
Verkehrssicherung an Arbeitsstellen längerer Dauer abbauen. Vorübergehende Verkehrssicherungsmaßnahmen
durchführen. Vorübergehende Markierung entfernen,
transportable Lichtsignalanlage, bauliches Leitelement,
mobile Stauwarnanlage, LED-Anzeigetafel und transportable Schutzeinrichtung abbauen werden gesondert
vergütet.
Nach Verkehrszeichenplan des AG.
Für Verkehrsführungsphase 'Verkehrsführung Vollsperrung
(A93 BW102a VF GVS + A93 BW102a VF GVS Detail
Sperrung)'
Menge: 1,000 Psch
Zuordnung: 105

*Hinweis*
Hinweise zu den folgenden Positionen der transportablen
Schutzeinrichtung:

Für das Aufbauen, Vorhalten, Instand halten und Abbauen
von Richtungsfahrbahnabtrennungen und zur Sicherung von
Baustellen mit transportablen Schutzeinrichtungen des
AN gilt folgendes:

- Einschl. Anbindung an vorhandene Schutzplanken,
Liefern
  und Verlegen nach Angaben des AG.
- Längsaufstellung der Schutzwand auf der gesperrten
  Fahrspur und sonstigen in den Verkehrszeichenplänen
  dargestellten VKF.
- Nach Beendigung der Baumaßnahme wieder abbauen und
  abtransportieren.
- Die Aufstellfläche ist nach dem Rückbau zu reinigen
inkl.
  Entsorgung des Kehrgutes nach Wahl des AN.
- Die Schutzwände bleiben im Eigentum des AN.
- Schutzwände für die gesamte Bauzeit vorhalten und
  instand halten.
- Beschädigte Teile müssen ausgetauscht werden und
gehen
  zu Lasten des AN.

Die Schutzwände müssen folgende Bedingungen erfüllen:

Einsatzbereich A der ZTV-SA
- Aufhaltestufe gemäß DIN EN 1317-2: H1;
- Wirkungsbereich gemäß DIN EN 1317-2: W5;

Einsatzbereich B der ZTV-SA
- Aufhaltestufe gemäß DIN EN 1317-2: T3;
- Wirkungsbereich gemäß DIN EN 1317-2: W2;

Einsatzbereich D der ZTV-SA
- Aufhaltestufe gemäß DIN EN 1317-2: T1;
- Wirkungsbereich gemäß DIN EN 1317-2: W3;

Einsatzbereich E der ZTV-SA
- Aufhaltestufe gemäß DIN EN 1317-2: T3;
- Wirkungsbereich gemäß DIN EN 1317-2: W4;

Schutzwand nach DIN EN 1317-2, RSA 21, ZTV-SA und den
technischen Lieferbedingungen;
System BAST-geprüft und zugelassen;
Funktionsfähig, gereinigt und ohne erkennbare
Beschädigungen;
Aufbau und Systemlänge gemäß dem jeweiligen
Anprallversuch des Systems gemäß DIN EN 1317-2
Zugfeste Verbindung miteinander bzw. mit der
bestehenden Schutzplanke (Übergangsstücke sind
einzurechnen);
Durchgehende gelbe Randmarkierung in Fußbereich;
Gelbe retroreflektierende Elemente im Sockel und im
oberen Seitenwandbereich gemäß ZTV-SA;
alle erforderlichen Verbindungselemente
(Dreh-Kipp-Elemente, Schiebeelemente, Absenkungen) sind
in den Einheitspreis einzurechnen;
leichtes Lösen von Einzelelementen für
Reparaturarbeiten;
Auflagerfläche linienförmig;
Kippelemente alle 250 m.

In den Regelzeichnungen nicht dargestellte Leistungen
werden gesondert vergütet.

Die geforderten Bieterangaben zu den transportablen
Schutzeinrichtungen sind im Bieterangabenverzeichnis
zwingend auszufüllen.

ACHTUNG:
Es wird hier nochmals darauf hingewiesen, dass nur
Schutzwände mit gültiger BAST-Prüfung und -Zulassung
eingesetzt werden dürfen.
Schutzwände ohne diese werden nicht vergütet und sind
unverzüglich auf Kosten des AN auszutauschen.

**01.04.0070 Transp.Schutzeinrichtung aufbauen Arb.st./ank.Verk.*Aufhaltest. H1 Wirkungsber.maxW5**
StL-Nr. 221105605145099
Transportable Schutzeinrichtung einschl. systembedingter Formstücke (Dilatationsstöße, Passstücke, Kipplängenbegrenzungselemente) aufbauen und abbauen. Vorhalten, Kontrolle, Wartung und Instandsetzung werden gesondert vergütet. Vorübergehende Verkehrssicherungsmaßnahmen durchführen. Anfangs- und Endkonstruktionen
und Adapter werden gesondert vergütet. 70 v. H. des
Preises werden nach Aufbau, der Rest nach Abbau
vergütet.
Einsatzbereich A, zwischen Arbeitsstelle und ankommendem Verkehr.
Aufhaltestufe mind. H 1.
Wirkungsbereich max. W 5 (W max. 1,70 m).
Aufstellung 'unverankert und belagsschonend'
Menge: 120,000 m
Zuordnung: 105

**01.04.0080 Transport. Schutzeinr. vorhalten**
StL-Nr. 22110561099
Transportable Schutzeinrichtung vorhalten, warten und
instand setzen. Vorübergehende Verkehrssicherungsmaßnahmen durchführen. Die Kontrolle wird gesondert
vergütet.
Transportable Schutzeinrichtung der OZ 'TSE H1/W5 '
Menge: 17755,000 md
Zuordnung: 105

**01.04.0090 Temporären Anpralldämpfer aufbauen**
StL-Nr. 22110566099
Temporären Anpralldämpfer aufbauen und abbauen. Aufstellung auf vorhandener befestigter Fläche nach Unterlagen des AG. Vorhalten, Kontrolle, Wartung und In-
standsetzung werden gesondert vergütet. Vorübergehende
Verkehrssicherungsmaßnahmen durchführen. 70 v. H. des
Preises werden nach Aufbau, der Rest nach Abbau
vergütet.
Temporärer Anpralldämpfer an OZ 'Transp.
Schutzeinrichtung  aufbauen (H1/W5)'
Menge: 1,000 St
Zuordnung: 105

**01.04.0100 Temporären Anpralldämpfer vorhalten**
StL-Nr. 22110566599
Temporären Anpralldämpfer vorhalten, warten und instand
setzen. Vorübergehende Verkehrssicherungsmaßnahmen
durchführen. Die Kontrolle wird gesondert vergütet.
Temporärer Anpralldämpfer der OZ 'Anpralldämpfer
aufbauen (H1/W5)'
Menge: 67,000 Std
Zuordnung: 105

**01.04.0110 AEK f. transp. Schutzeinr. aufb.**
StL-Nr. 22110562590
Anfangs-/Endkonstruktion (AEK) für transportable
Schutzeinrichtung aufbauen und abbauen. Vorhalten, Kontrolle, Wartung und Instandsetzung werden gesondert
vergütet. Vorübergehende Verkehrssicherungsmaßnahmen
durchführen. 70 v. H. des Preises werden nach Aufbau,
der Rest nach Abbau vergütet.
AEK an OZ 'Transp. Schutzeinrichtung  aufbauen (H1/W5)'
Menge: 1,000 St

**01.04.0120 AEK vorhalten**
StL-Nr. 22110563099
Anfangs-/Endkonstruktion (AEK) für transportable
Schutzeinrichtung vorhalten, warten und instand setzen.
Vorübergehende Verkehrssicherungsmaßnahmen durchführen.
Die Kontrolle wird gesondert vergütet.
AEK der OZ 'AEK f. transp. Schutzeinr. aufb. (H1/W5)'
Menge: 134,000 Std

**01.04.0130 Transp.Schutzeinrichtung aufbauen Arb.st./ank.Verk.*Aufhaltest. T3 Wirkungsber.maxW2**
StL-Nr. 221105605132999
Transportable Schutzeinrichtung einschl. systembedingter Formstücke (Dilatationsstöße, Passstücke, Kipplängenbegrenzungselemente) aufbauen und abbauen. Vorhalten, Kontrolle, Wartung und Instandsetzung werden gesondert vergütet. Vorübergehende Verkehrssicherungsmaßnahmen durchführen. Anfangs- und Endkonstruktionen
und Adapter werden gesondert vergütet. 70 v. H. des
Preises werden nach Aufbau, der Rest nach Abbau
vergütet.
Einsatzbereich A, zwischen Arbeitsstelle und ankommendem Verkehr.
Aufhaltestufe mind. T 3.
Wirkungsbereich max. W 2 (W max. 0,80 m).
Maximale Baubreite '0,32 m'
Aufstellung 'unverankert und belagsschonend'
Menge: 180,000 m
Zuordnung: 105

**01.04.0140 Transport. Schutzeinr. vorhalten**
StL-Nr. 22110561099
Transportable Schutzeinrichtung vorhalten, warten und
instand setzen. Vorübergehende Verkehrssicherungsmaßnahmen durchführen. Die Kontrolle wird gesondert
vergütet.
Transportable Schutzeinrichtung der OZ 'TSE T3/W2 '
Menge: 45225,000 md
Zuordnung: 105

**01.04.0150 Temporären Anpralldämpfer aufbauen**
StL-Nr. 22110566099
Temporären Anpralldämpfer aufbauen und abbauen. Aufstellung auf vorhandener befestigter Fläche nach Unterlagen des AG. Vorhalten, Kontrolle, Wartung und In-
standsetzung werden gesondert vergütet. Vorübergehende
Verkehrssicherungsmaßnahmen durchführen. 70 v. H. des
Preises werden nach Aufbau, der Rest nach Abbau
vergütet.
Temporärer Anpralldämpfer an OZ 'Transp.
Schutzeinrichtung  aufbauen (T3/W2)'
Menge: 1,000 St
Zuordnung: 105

**01.04.0160 Temporären Anpralldämpfer vorhalten**
StL-Nr. 22110566599
Temporären Anpralldämpfer vorhalten, warten und instand
setzen. Vorübergehende Verkehrssicherungsmaßnahmen
durchführen. Die Kontrolle wird gesondert vergütet.
Temporärer Anpralldämpfer der OZ 'Anpralldämpfer
aufbauen (T3/W2)'
Menge: 67,000 Std
Zuordnung: 105

**01.04.0170 AEK f. transp. Schutzeinr. aufb.**
StL-Nr. 22110562590
Anfangs-/Endkonstruktion (AEK) für transportable
Schutzeinrichtung aufbauen und abbauen. Vorhalten, Kontrolle, Wartung und Instandsetzung werden gesondert
vergütet. Vorübergehende Verkehrssicherungsmaßnahmen
durchführen. 70 v. H. des Preises werden nach Aufbau,
der Rest nach Abbau vergütet.
AEK an OZ 'Transp. Schutzeinrichtung  aufbauen (T3/W2)'
Menge: 1,000 St

**01.04.0180 AEK vorhalten**
StL-Nr. 22110563099
Anfangs-/Endkonstruktion (AEK) für transportable
Schutzeinrichtung vorhalten, warten und instand setzen.
Vorübergehende Verkehrssicherungsmaßnahmen durchführen.
Die Kontrolle wird gesondert vergütet.
AEK der OZ 'AEK f. transp. Schutzeinr. aufb. (T3/W2)'
Menge: 134,000 Std

**01.04.0190 Adapter vorhalten**
StL-Nr. 22110564599
Adapter als mechanische kraftschlüssige Verbindung für
transportable Schutzeinrichtungen vorhalten, warten und
instand setzen. Vorübergehende Verkehrssicherungsmaßnahmen durchführen. Die Kontrolle wird gesondert
vergütet.
Adapter der OZ 'TSE T3/W2 und H1/W5 '
Menge: 67,000 Std
Zuordnung: 105

**01.04.0200 Bauliches Leitelement aufb. u. abb. Leitschwelle*Leitb. RA2 Ab.5 m Leite.+Bef. entf.**
StL-Nr. 2211054351101
Bauliches Leitelement aufbauen und abbauen. Vorhalten,
Kontrolle, Wartung und Instandsetzung werden gesondert
vergütet. Vorübergehende Sicherungsmaßnahmen durchführen. 70 v.H. des Preises werden nach Aufbau, der Rest
nach Abbau vergütet.
Leitelement = Leitschwelle.
Mit kleiner Leitbake, retroreflektierende Folie Klasse
RA2, Abstand 5,00 m.
Leitelement und Befestigung rückstandsfrei und deckenschonend entfernen und nach Wahl des AN verwerten.
Menge: 30,000 m
Zuordnung: 105

**01.04.0210 Bauliches Leitelement vorhalten wie Vorposition**
StL-Nr. 22110544001
Bauliches Leitelement vorhalten, warten und instandsetzen. Vorübergehende Verkehrssicherungsmaßnahmen
durchführen. Die Kontrolle wird gesondert vergütet.
Bauliches Leitelement wie in Vorposition beschrieben.
Menge: 2010,000 md
Zuordnung: 105

*Hinweis*
In den folgenden Positionen für die vorübergehende
Gelbmarkierung mit erhöhter Nachtsichtbarkeit bei Nässe
sind folgende Leistungen sind in den Einheitspreis
einzukalkulieren:
- loser Schmutz von zu markierender Fläche beseitigen,
  inkl. Entsorgung nach Wahl des AN,
- Vormarkierung,
- bei Bedarf eine Nachmarkierung,
- Markierung nach Auflösung der Verkehrsführung
  deckenschonend entfernen.
  Es wird ausdrücklich darauf hingewiesen, dass eine
  Entfernung durch Wasserfräsen oder mechanisches
  Feinfräsen nicht gestattet wird.
  Evtl. zusätzlich erforderliche Methoden für ein
erschwertes
  Demarkieren.
- Asphaltflächen nach entfernen der Markierung säubern.
- Beseitigtes Material aufnehmen, in geeigneten
Behältern
  des AN lagern, auf eine vom AN zu benennende
geeignete
  und genehmigte Deponie fördern und abladen.
  Deponiekosten trägt der AN.

Mehrkosten für den Bau unter Betriebsform 4 (Arbeiten
an 24 Stunden des Tages) sowie an Sonn- und Feiertagen
sind einzurechnen.

**01.04.0220 Längsmarkierung Typ II herstellen durchg.Fstr.begr.*Breite 0,15 m Folie P 7 Markierung entf.**
StL-Nr. 22110533222493901
Längsmarkierung Typ II einschl. evtl. Sperrflächenumrandung als vorübergehende Markierung herstellen, warten und instand setzen. Vormarkieren. Vorübergehende
Verkehrssicherungsmaßnahmen durchführen. Abgerechnet
wird der markierte Strich, bei Doppelstrichen zwei
Striche.
Durchgehend als Fahrstreifenbegrenzung.
Strichbreite = 0,15 m.
Markierungssystem aus Folie.
Schichtdicke 'profiliertes System'
Verkehrsklasse = P 7.
Markierung auf 'Asphaltschich oder Beton'
Markierung entfernen. Abfall aufnehmen und nach Wahl
des AN verwerten.
Menge: 1060,000 m
Zuordnung: 105

USt %: 19,00
